# WSH / Umladestation Isen LRA Erding
Angebotsaufforderung (GAEB 90, DA83)
DV-Nummer: 2704
Währung: EUR
Auftraggeber: Landratsamt Erding, Fachbereich 13 - Abfallwirtschaft, ,

## Zusätzlicher Text
ALLGEMEINE BAUBESCHREIBUNG

Das Landratsamt Erding, beabsichtigt die
Müllumladestation Isen neu zu organisieren. Baumgartner
Bogen 1, 84424 Isen.

In dieser Ausschreibung sind die Gerüstbauarbeiten für
folgende Dächer beinhaltet:
- Flügeldach über den kostenfreien Fraktionen
- Satteldach des Betriebsgebäudes

Die Ausführungstermine für die Bauteile sind
unterschiedlich.

1. Angaben zur Baustelle

Die Maßnahme befindet sich auf dem bestehenden
Deponiegelände der Müllumladestation Isen.
Das Baufeld befindet sich nördlich der bestehenden
Umladehalle, in dem Bereich der Bestandsgebäude
(Betriebsgebäude und Werkstatt/Garage) und draüber
hinaus.

Das Gelände ist außerhalb der Öffnungszeiten
geschlossen und alarmgesichert. Zugang außerhalb der
Öffnungszeiten ist mit dem AG abzustimmen.

Erschlossen wird das Grundstück über die Staatsstraße
2086 und die Ortsverbindungsstraße Sollach.

Die Umladehalle sowie der neu errichtete südliche Teil
des Wertstoffhof bleiben permanent im Betrieb.
Anweisungen des ansässigen Betriebs ist unbedingt Folge
zu leisten.
Ebenso ist mit Besucherverkehr zu rechnen, wodurch die
Baustellensicherheit stehts sichergestellt werden muss.

Bedingt durch diesen Betrieb ist die erforderliche
Baustelleneinrichtungs- und Lagerfläche (ca. 4.000 m²)
auf einem anderen Grundstück vorgesehen. Siehe BE-Plan
Anlage 1.

Entfernung ca.  460m.

Die Beförderung zu dieser Lagerfläche ist in die
entsprechenden Positionen mit einzukalkulieren.

2 Termine

kostenlose Fraktionen, Flügeldach
Aufbau 09.07.2026
Abbau 20.08.2026

Betriebsgebäude
Aufbau 23.07.2026
Abbau 25.11.2026

## Zusätzlicher Text
Vorbemerkungen

1. Allgemein

1.1 Mitgeltende Normen und Regeln

ArbStättV Arbeitsstättenverordnung
ASR, Technische Regelungen für Arbeitsstätten
DGUV-Vorschriften
Unfallverhütungsvorschriften
UVV sind verbindliche Rechtsnormen und gelten für die
Mitglieder (Unternehmer) und Versicherte (Arbeitnehmer) des jeweiligen
Unfallversicherungsträgers. Darüber hinaus haben sie auch Gültigkeit für
Fremdfirmen, die bei Mitgliedsunternehmen tätig sind. Dies gilt nach §
16 Abs. 2 SGB VII auch für ausländische Unternehmen, die in Deutschland
tätig werden, selbst wenn sie hier keinen Firmensitz haben und keiner
Berufsgenossenschaft angehören.

1.2. Angaben zum Baustellenbetrieb
Wegen der örtlichen Besonderheiten ist dem Bieter/AN eine Besichtigung
der Baustelle vor der Angebotserstellung anzuraten. Die Besichtigung der
Baustelle bedarf der vorherigen Abstimmung mit dem Auftraggeber und ist
mindestens eine Woche vorher anzumelden. Für jeden Bieter ist
grundsätzlich nur eine Ortsbesichtigung vorgesehen, wobei zu diesem
Termin die Besichtigungen durch die Nachunternehmer eingeschlossen sind.

1.2.1 Baustelleneinrichtung, Hebezeuge / Kran
Die zur ordnungsgemäßen Ausführung der Arbeiten
notwendigen Geräte jeglicher Art (Hebezeuge, Kran, etc.) sind
Nebenleistung, werden nicht gesondert vergütet und sind in die
Einheitspreise einzukalkulieren.

1.2.2 Gerüste
Gerüste werden nicht bauseits gestellt

1.2.3 Feuer
Verbot von offenem Feuer in ausgewiesenen Bereich des Betriebsgeländes.

1.2.4 Alkoholverbot
Auf Grundlage der DGUV Vorschrift 1 §7 (2) besteht auf dem gesamten
Baustellengelände Alkoholverbot. Auf Verdacht des Konsums bei einer oder
mehreren Personen wird vom Hausrecht Gebrauch gemacht und dem/den
Betreffenden das Hausverbot erteilt sowie dem AN zur Anzeige gebracht.

Eine Beweispflicht von Seiten des AG oder dessen Vertreter besteht in
diesem Fall nicht.

1.2.5 Sauberkeit auf der Baustelle
Verschmutzungen öffentlicher und privater Verkehrsflächen sind laufend
unverzüglich zu beseitigen.
Gibt die Sauberkeit der Baustelle zu Beanstandungen Anlass, wird die
örtliche Bauüberwachung nach einmaliger fruchtloser Aufforderung zur
Mängelabstellung eine Baustellenreinigung zu Lasten des festgestellten
Verursachers veranlassen.

1.2.6 Toilettenanlagen und Aufenthaltsräume
Toilettenanlagen und Aufenthaltsräume gelten als Baustelleneinrichtung
und sind in die Einheitspreise mit einzukalkulieren.
Die aufgestellten Sanitäreinrichtungen sind pfleglich zu behandeln und
gemäß deren Bestimmungen zu nutzen.
Zweckentfremdung als Reinigungs- und bzw. Entsorgungsraum von nicht
zweckbestimmten Materialien sind zu unterlassen und werden dahingehend
geahndet, dass die Kosten der Beseitigung durch den Verursacher zu
tragen sind.
Das Urinieren oder Hinterlassen von Fäkalien auf dem gesamten Anwesen
ist verboten. Bei Zuwiderhandlung erfolgt der Verweis von der Baustelle
und Strafanzeige wegen Sachbeschädigung.
Zementwasser und -schlämme dürfen nicht in die Kanalisation gelangen
oder auf dem Baugelände "entsorgt" werden.

1.2.7 Sicherheit und Gesundheit
Den Anweisungen des Sigeko´s ist Folge zu leisten.

1.2.8 Arbeitszeiten, Schutz gegen Baulärm
Für die Arbeitszeiten gelten die allgemein gültigen Regelungen zu
Arbeits- und Pausenzeiten. Arbeiten an Sonn- und Feiertagen sind nur
nach vorheriger behördlicher Genehmigung und Zustimmung des AG zulässig.
Zum Schutz vor Baulärm gelten die Regelungen gem. § 22 des
Bundes-Immissionsschutzgesetzes.

1.2.9 Firmenschilder, Werbung
Das Aufhängen und Anbringen von Firmenschildern und Eigenwerbung ist nur
nach vorheriger Genehmigung durch den AG und die örtliche Bauüberwachung
zulässig.

1.2.10 Schutz- u. Verkehrssicherungspflicht
Der AN hat alle Gewerke üblichen und erforderlichen Schutz- und
Verkehrssicherungsmaßnahmen zum Betreiben der Baustelle einschl. der
betroffenen Gehsteig- und Straßenbereiche zu treffen. Für Schäden, die
durch unzureichende Schutz- und Sicherungsmaßnahmen entstehen, haftet
allein der AN.
Der Baustellenverkehr muss gemäß StVO einwandfrei abgesichert werden.
Die Ein- und Ausfahrt sowie die notwendigen Sicherungsmaßnahmen im
Rahmen des beigefügten Baustelleneinrichtungsplanes sind vom AN
festzulegen.
Vor Beginn und während der Arbeiten sind vom AN etwaige Gefahrenbereiche
in geeigneter Weise wirksam abzusperren. Es muss jedoch darauf geachtet
werden, dass es nicht zu Beeinträchtigungen des Straßen-, Fußgänger- und
Radverkehrs kommt.

1.3. Sonstige Angaben
Der Auftragnehmer hat dafür Sorge zu tragen, dass während der Ausführung
seiner Leistungen immer mindestens ein fließend deutsch sprechender
Mitarbeiter seiner Firma auf der Baustelle anwesend ist. Des Weiteren
ist die Teilnahme des zuständigen Firmen-Bauleiters an den wöchentlichen
Baubesprechungen verpflichtend. Der Auftragnehmer hat Bautagesberichte
zu erstellen und wöchentlich der örtlichen Bauüberwachung vorzulegen.

Genehmigungen, z. B. für Straßensperrung und Sondernutzungen, sind,
soweit sie zur Ausführung der eigenen Leistung nötig sind, rechtzeitig
und ordnungsgemäß bei den zuständigen Behörden zu beantragen. Die Kosten
hierfür sind in die Einheitspreise mit einzurechnen. Die Genehmigungen
sind unverzüglich der Bauüberwachung in Kopie vorzulegen.

1.4 Angaben zur Ausführung
Vor Ausführungsbeginn hat der Auftragnehmer mit dem Auftraggeber
festzulegen, wo das zu verwendende Material auf der Baustelle gelagert
werden kann, um gegenseitige Störungen der am Bau beteiligten
Handwerkerwährend der Bauausführung zu vermeiden.
Wenn bauseitige Vorleistungen erforderlich sind, hat der Auftragnehmer
dem Auftraggeber rechtzeitig die erforderlichen Angaben möglichst in
Verbindung mit Detailzeichnungen zu übergeben.
Späne vom Bohren und Fräsen sowie Reste von Schleifstaub sind sofort von
den bearbeiteten Teilen zu entfernen.

1.5 Unterlagen auf der Baustelle / Anlagen zum LV
Zu den auf der Baustelle vorzuhaltenden Ausführungsunterlagen zählt
neben den Ausführungsplänen auch eine Ausfertigung dieser
Leistungsbeschreibung.

2. Baustelleneinrichtung

2.1 Angaben zu Stoffen und Bauteilen
Baustromverteiler müssen mindestens der Schutzart IP 43, die ggf. dazu
gehörenden Messeinrichtungen IP 54 entsprechen. Baustrom wird kostenlos
zur Verfügung gestellt.

2.2 Angaben zur Ausführung
Der AN hat innerhalb von 7 Kalendertagen nach Zuschlagserteilung einen
detaillierten Baustelleneinrichtungsplan vorzulegen, in dem alle
Elemente der Baustelleneinrichtung eingetragen und alle sonstigen
speziellen Randbedingungen des Baufeldes berücksichtigt sind (gemäß
Formblatt 214.H). Der Plan ist mit der örtlichen Bauüberwachung, dem
SiGeKo sowie ggf. mit den zuständigen Behörden und weiterer am Bau
fachlich Beteiligter abzustimmen und rechtzeitig vor Ausführungsbeginn
zu übergeben: als Datei im dxf/dwg- und im pdf-Format an den AG und die
örtliche Bauüberwachung.
Baustelleneinrichtung auf Grasnarbe oder Humus ist nicht gestattet.

Die Kronen- und Wurzelbereiche von Bäumen sind frei zu halten. Das gilt
auch für Materiallagerungen. Vorhandene Grenzsteine und
Vermessungsmarkierungen sind mit Beginn der Arbeiten im Zuge der
Baustelleneinrichtung bis zum Räumen der Baustelleneinrichtung zu
sichern.

Vor Beginn der Arbeiten hat sich der Auftragnehmer über den Verlauf von
Leitungen, Kabel usw. (unter- und überirdisch) zu informieren.
Notwendige Umlegungen sind rechtzeitig vom Auftragnehmer zu beantragen.

Baustellen- und endgültige Anschlüsse müssen grundsätzlich zugänglich
bleiben und geschützt werden. Im Zweifel ist vom Auftragnehmer an den
Auftraggeber ein Hinweis zu geben, erforderlichenfalls ist eine
Festlegung zu treffen. Werden durch die Baustelleneinrichtung Rechte
Dritter - insbesondere von Nachbarn - für die Dauer der Bauarbeiten oder
vorübergehend und kurzfristig beeinträchtigt ist der Bauherr oder die
Bauüberwachung unverzüglich zu informieren. Das gilt auch im Zweifel
über das Vorliegen von Rechten oder bei zu vermutenden
Beeinträchtigungen bzw. bei Beschädigung vorhandener Bauwerke oder
Bauteile.

Der Auftragnehmer ist verpflichtet, die erforderlichen Maßnahmen zum
Schutz vor Winterschäden zu treffen. Dazu gehört auch die ggf.
erforderliche Kontrolle der Baustelle, insbesondere der Schutz der
Messeinrichtungen unabhängig von deren Rechtsträgerschaft.

Beim Abbau der Baustelleneinrichtung ist zu beachten:
- Der Auftraggeber ist über den beabsichtigten Abbau der
Baustelleneinrichtung oder von wesentlichen Teilen derselben zu
informieren.
- Nicht mehr benötigte Teile der Baustelleneinrichtung sind unverzüglich
zu entfernen.
- Nach Abbau der Baustelleneinrichtung sind das dafür benötigte Gelände
bzw. die genutzten baulichen Anlagen und Gebäude in den ursprünglichen
Zustand zu versetzen, soweit technisch möglich und falls nichts anderes
vereinbart ist.

Das Baustellentor im Bauzaun ist ständig geschlossen zu halten!

Die Baugruben sind bis 2m Abstand zur Böschungskante absolut lastfrei zu
halten. Sollten im Bereich der Baugruben Teilbereiche für die eigene
Leistung verbaut werden müssen, sind die beschriebenen Maßnahmen im
Baugrundgutachten auszuführen. Die dazu notwendigen Maßnahmen sind in
den jeweiligen Positionen mit einzukalkulieren.

Die zum Erbringen der Leistung erforderliche Baustelleneinrichtung ist
gemäß VOB/C in die Einheitspreise einzukalkulieren.

Die komplette Schutt- und Abfallentsorgung hat gemäß der Vorschriften
des LRA Erding zu erfolgen.

Soweit für die eigene Leistung erforderlich, ist das Organisieren,
Beantragen und Regeln aller erforderlichen Straßenbaurechtlichen
Genehmigungen sowie Aufstellen der zu gehörigen Schutz- und
Sicherungseinrichtungen, Beschilderungen, etc. gemäß STVO in der
Eigenverantwortung des AN und wird nicht vergütet.

## Zusätzlicher Text
III. Anlagenverzeichnis

Plananlagen

Baustelleneinrichtung 2704_WP_BÜ

Architektur:
2704_WP_BG_AN Übersicht Ansichten Betriebsgebäude
2704_WP_BG_GR_EG Grundriss Erdgeschoss Bestriebsgebäude
2704_WP_KfF_GR_EG Grundriss Erdgeschoss
K-10b_Überdachung kostenfreie Fraktion

Terminplan
2704_WSH Isen_Bauablauf

## VE 14 Gerüstarbeiten
Datum: 16.03.26

### Titel 01 Flügeldach kostenfreie Fraktionen

*Hinweis*

**01.1 Erstellen der statischen Nachweise**
Erstellen der statischen Standsicherheitsnachweise,
Berechnung für die nachbeschriebenen Gerüste,
Überbrückungen etc.

Es ist die Dimensionierung der Elemente und die
Standfähigkeit nachzuweisen. Die statische Berechnung
ist nachprüfbar schriftlich dem Bauherrn vorzulegen.

inkl. Erstellen der für den Bau notwendigen
Montagezeichnungen.
Menge: 1,000 St

**01.2 Freimachen des Geländes für Standfläche des Gerüstes**
Menge: 450,000 m²

**01.3 Beseitigung von Mängeln des Untergrundes**
Menge: 450,000 m²

*Hinweis*

**01.4 Aufbauen längenorientiert Standgerüst Arbeitsgerüst 2kN/m2 SW06 H1 L 100 m H 14 m**
STLB-Bau 2025-10 001
Aufbauen längenorientiertes Standgerüst, Fassadengerüst
DIN EN 12810-1, als Arbeitsgerüst DIN EN 12811-1,
Lastklasse 3 (2 kN/m2), Breitenklasse SW06, Höhenklasse
H 1, nur oberste Gerüstlage genutzt, nicht genutzte
Gerüstlagen mit mind. einteiligem Seitenschutz außen,
genutzte Gerüstlagen mit Innengeländer, 2-teilig,
Innengeländer, 2-teilig wird gesondert vergütet,
verankern, Befestigung in der Tragkonstruktion der
Fassade aus Beton, Einrüstung für Dacharbeiten, an
senkrechten Bauwerksflächen, außen, aufstellen auf
Gelände, Höhe der obersten Gerüstlage 6 m, Standfläche
abgetreppt, über Lastverteiler belastbar, Ausführung
gemäß Zeichnung,
Länge Gerüst/-bauteil '100' m,
Höhe Gerüst/-bauteil '14' m.
Menge: 1754,000 m2

**01.5 Zulage für zuvor beschriebenes Arbeitsgerüst**
Zulage für zuvor beschriebenes Arbeitsgerüst

kein Verankerung möglich,freistehend,
mit Schrägabstützung
Menge: 228,000 m

**01.6 Aufbauen Seitenschutz 1Gerüstlage H 6m**
STLB-Bau 2025-10 001
Aufbauen zusätzlichen 3-teiligen Seitenschutz, DIN EN
12811-1, an einer Gerüstlage, Höhe der Gerüstlage 6 m.
Menge: 228,000 m

**01.7 Aufbauen Belagverbreiterung außenseitig B 0,33-0,66m**
STLB-Bau 2025-10 001
Aufbauen Belagverbreiterung außenseitig,
für Standgerüste, längenorientiert, Konsolbreite über
0,33 bis 0,66 m.
Menge: 228,000 m

**01.8 Aufbauen Dachfanggerüst Netz B 0,6-0,9m**
STLB-Bau 2025-10 001
Aufbauen von Schutzeinrichtungen an Standgerüst, als
Dachfanggerüst DIN 4420-1, Abstand zwischen Schutzwand
und Traufkante 1 m, Schutzwand aus Netzen, Breite des
Dach-/Deckenüberstandes über 0,6 bis 0,9 m.
Menge: 228,000 m

**01.9 Aufbauen Treppenaufgang einläufig H 5-6m Lauf-B 0,5-0,75m**
STLB-Bau 2025-10 001
Aufbauen Treppenaufgang für Gerüst, einläufig,
Verankerung am Gerüst, Treppenaufgang von Standfläche
bis zur obersten Gerüstlage, Höhe über 5 bis 6 m,
Laufbreite (Stufenlänge) über 0,5 bis 0,75 m.
Menge: 4,000 St

**01.10 Schutznetz L 100-110m B 10-20m aufbauen Einbau-H 6m**
STLB-Bau 2025-10 000
Schutznetz DIN EN 1263-1, DGUV Regel 101-011, unter der
Gesamtfläche, Länge über 100 bis 110 m, Breite über 10
bis 20 m, Fläche unterm Auffangnetz befestigt und
befahrbar, aufbauen, Einbauhöhe 6 m über Gelände,
Befestigung an Stahl.
Menge: 1500,000 m2

**01.11 Zulage Befestigung mittels Spanngurten**
Zulage zuvor beschriebenes Schutznetz, Netz muss
mittels Spanngurten an Stahlträgern befestigt werden.
Das bohren von Löchern etc. ist nicht möglich.

17 Kastenträger mit je m 11m
Menge: 187,000 m

*Hinweis*

**01.12 Arbeits-Schutzgerüst, Gebrauchsüberlassung**
Gebrauchsüberlassung
für vorbeschriebenes Arbeits-Schutzgerüst
über die Grundeinsatzzeit hinaus

Abrechnung für jede weitere Woche x Gerüstfläche
Menge: 7016,000 m2Wo

**01.13 Abstützungen, Stützgerüste, Gebrauchsüberlassung**
Gebrauchsüberlassung
für vorbeschriebene Abstützungen, Stützgerüste der
freistehenden Ausführung
über die Grundeinsatzzeit hinaus

Abrechnung für jede weitere Woche x Gerüstfläche
Menge: 7016,000 m2Wo

**01.14 Seitenschutz, innenseitig, Gebrauchsüberlassung**
Gebrauchsüberlassung
für vorbeschriebenen Seitenschutz, innenseitig
über die Grundeinsatzzeit hinaus

Abrechnung für jede weitere Woche x Länge
Menge: 912,000 mWo

**01.15 Belagverbreiterung, B 0,4m, Gebrauchsüberlassung**
Gebrauchsüberlassung
für vorbeschriebene Belagverbreiterung wandseitig,
Konsolbreite 0,4 m,
über die Grundeinsatzzeit hinaus

Abrechnung für jede weitere Woche x Länge
Menge: 912,000 mWo

**01.16 Dachfanganlage, außenseite, Gebrauchsüberlassung**
Gebrauchsüberlassung
für vorbeschriebenen Dachfanganlage
über die Grundeinsatzzeit hinaus

Abrechnung für jede weitere Woche x Länge
Menge: 912,000 mWo

**01.17 Treppenaufgang, Gebrauchsüberlassung**
Gebrauchsüberlassung
für vorbeschriebenen Treppenaufgänge
über die Grundeinsatzzeit hinaus

Abrechnung für jede weitere Woche x Stück
Menge: 16,000 Wo

**01.18 Fanglage aus Netzen, Gebrauchsüberlassung**
Gebrauchsüberlassung
für vorbeschriebenes Dachfanggerüst,
über die Grundeinsatzzeit hinaus

Abrechnung für jede weitere Woche x Länge
Menge: 6000,000 mWo

**01.19 Stundensatz Polier**
Arbeiten, welche nicht in den Positionen erfasst sind
und gegen Nachweis zur Ausführung kommen:
Polier, Lohngruppe 4
Menge: 10,000 h

**01.20 Stundensatz Fachwerker**
Arbeiten, welche nicht in den Positionen erfasst sind
und gegen Nachweis zur Ausführung kommen:
Fachwerker, Lohngruppe 2
Menge: 10,000 h

**01.21 Stundensatz Helfer**
Arbeiten, welche nicht in den Positionen erfasst sind
und gegen Nachweis zur Ausführung kommen:
Helfer, Lohngruppe 1
Menge: 10,000 h

### Titel 02 Betriebsgebäude

*Hinweis*

**02.22 Erstellen der statischen Nachweise**
Erstellen der statischen Standsicherheitsnachweise,
Berechnung für die nachbeschriebenen Gerüste,
Überbrückungen etc.

Es ist die Dimensionierung der Elemente und die
Standfähigkeit nachzuweisen. Die statische Berechnung
ist nachprüfbar schriftlich dem Bauherrn vorzulegen.

inkl. Erstellen der für den Bau notwendigen
Montagezeichnungen.
Menge: 1,000 St

**02.23 Freimachen des Geländes für Standfläche des Gerüstes**
Freimachen des Geländes für Standfläche des Gerüstes,
inkl. Sutz und Rückschnitt von Pflanzen. Mit
Bäumenrückschnitten ist nicht zu rechnen.

Betrifft westliche Seite, in Böschungsnähe
Menge: 1,000 psch

**02.24 Beseitigung von Mängeln des Untergrundes**
Beseitigung von Mängeln des Untergrundes,
betrifft südlichen Teil der Halle,
Untergrund Wiese,
in Böschungsnähe
Menge: 1,000 psch

*Hinweis*

**02.25 Fassadengerüst, Lastklasse 4, W09**
Standgerüst, längenorientiert, als Arbeitsgerüst nach
DIN EN 12811-1

Lastklasse 4 (bis 3 kN/m²),
Breitenklasse W09,
Höhenklasse H2,

Auf tragfähiger Standfläche, bis ca.10 Grad geneigt
Fußpunkte sind gegen wegrutschen zu sichern

Verankerung im Mauerwerk
Gebäudeabmessungen:
Länge: ca. 18,30m
Breite: ca. 13,50m
Traufhöhe: ca. 6,75m
Firsthöhe: ca. 9,35m
Abstand zur Fassade bis max. 30cm

Einzurüstende Fläche: senkrecht, Vordächer über EG

Zugang über 2 Gerüsttreppentürme, Abrechnung in
separater Position

Nutzung durch folgende Gewerke:
Maurerarbeiten
Putzarbeiten
Zimmererarbeiten
Dachdeckerarbeiten

Gerüstaufbau in Teilabschnitten nach Baufortschritt,
gemäß DIN EN 12811-1 und DIN EN 12810-1.

inkl. Aufbau, Abbau und Transport
inkl. Grundvorhaltung von 4 Wochen
Menge: 409,452 m²

**02.26 Zulage zuvor beschriebenes Fassadengerüst,**
Zulage zuvor beschriebenes Fassadengerüst,
Unterstützung der Vordächer und Aufbau des
Fassadengerüstes auf den Vordächern.

Tiefe Vordächer: 1,50m
Anzahl der Vordächer: 2
Einzellängen der Vordächer: 15,50m und 5,50m
Menge: 21,000 m

**02.27 Überbrückung, Lastklasse 4, W09**
Überdrückung von Eingängen, nicht tragfähigen Bauteilen
und dgl. in der Gerüstkonstruktion
Überbrückungsbreiten: bis 3m

inkl. Aufbau, Abbau und Transport
inkl. Grundeinsatzzeit von 4 Wochen
Menge: 6,000 m

**02.28 Gerüsttreppenturm**
Gerüsttreppenturm nach DIN EN 12811-1 als Aufstieg zum
Erreichen hochgelegener Arbeitsplätz
Höhe: ca. 8m
vorgebaut vor Fassadengerüst inkl. Außen- und
Innengelänger mit entsprechenden Halterungen

inkl. Aufbau, Abbau und Transport
inkl. Grundvorhaltung von 4 Wochen
Menge: 2,000 St

**02.29 Ausbau von Arbeitsgerüst zum Dachfanggerüst**
Ausbau von zuvor beschriebenen Arbeitsgeüst zum
Dachfanggerüst,
für Arbeiten auf der Dachfläche,
Traufhöhe: ca. 6,75m
Firsthöhe: ca. 9,35m
Dachneigung ca. 7°

vorhandenes Gerüst in der obersten Lage zum
Dachfanggerüst nach DIN 4420-1 durch Einbau von
Schutzwänden aus Schnutznetzes und Belagteilen ausbauen

inkl. Aufbau, Abbau und Transport
inkl. Grundvorhaltung von 4 Wochen
Menge: 53,093 m

*Hinweis*

**02.30 Gebrauchsüberlassung Fassadengerüst**
Gebrauchsüberlassung über die Grundeinsatzzeit von 4
Wochen hinaus
Abrechnung je angefangene Woche
Menge: 9007,944 m2Wo

**02.31 Gebrauchsüberlassung Unterstützungen Vordach**
Gebrauchsüberlassung über die Grundeinsatzzeit von 4
Wochen hinaus
Abrechnung je angefangene Woche
Menge: 84,000 mWo

**02.32 Gebrauchsüberlassung Überbrückung**
Gebrauchsüberlassung über die Grundeinsatzzeit von 4
Wochen hinaus
Abrechnung je angefangene Woche
Menge: 132,000 mWo

**02.33 Gebrauchsüberlassung Gerüsttreppenturm**
Gebrauchsüberlassung über die Grundeinsatzzeit von 4
Wochen hinaus
Abrechnung je angefangene Woche
Menge: 44,000 StWo

**02.34 Gebrauchsüberlassung Dachfanggerüst**
Gebrauchsüberlassung über die Grundeinsatzzeit von 4
Wochen hinaus
Abrechnung je angefangene Woche
Menge: 1168,046 mWo

*Hinweis*

**02.35 Stundensatz Polier**
Arbeiten, welche nicht in den Positionen erfasst sind
und gegen Nachweis zur Ausführung kommen:
Polier, Lohngruppe 4
Menge: 10,000 h

**02.36 Stundensatz Fachwerker**
Arbeiten, welche nicht in den Positionen erfasst sind
und gegen Nachweis zur Ausführung kommen:
Fachwerker, Lohngruppe 2
Menge: 10,000 h

**02.37 Stundensatz Helfer**
Arbeiten, welche nicht in den Positionen erfasst sind
und gegen Nachweis zur Ausführung kommen:
Helfer, Lohngruppe 1
Menge: 10,000 h

USt %: 19,00
